# Rocersa - Axis 20 Black 61x61

- Propiedad del archivo: CONSTRUNARIO
- Formato: FIEBDC-3/2012
- Programa: Construnario Versión 3.30
- Fecha de los precios: 31/07/2018
- Divisa: EUR

**RO01WS6380** Rocersa - Axis 20 Black 61x61
Características técnicas: - Formato: 61x61cm. - Color: black. - M2 caja: 0,744 m2. - Espesor: 20 mm. - Tipo de material: porcelánico. - Esmaltado. - Aspecto: piedra. - Antideslizante. - Resiste heladas. - No rectificado. - Acabado: mate. - Uso: exterior.
