# Rocersa - MS Axis Black 29,5x29,5

- Propiedad del archivo: CONSTRUNARIO
- Formato: FIEBDC-3/2012
- Programa: Construnario Versión 3.30
- Fecha de los precios: 31/07/2018
- Divisa: EUR

**RO03MS386** u Rocersa - MS Axis Black 29,5x29,5
Características técnicas: - Formato: 29,5x29,5 cm. - Color: black. - Mosaico. - M2 caja: 0,9 m2. - Espesor: 9,5 mm. - Tipo de material: porcelánico. - Esmaltado. - Aspecto: piedra. - No antideslizante. - Resiste heladas. - No rectificado. - Acabado: mate. - Uso: interior/exterior.
