# Rocersa - Bluenorte Negro 47,2x47,2

- Propiedad del archivo: CONSTRUNARIO
- Formato: FIEBDC-3/2012
- Programa: Construnario Versión 3.30
- Fecha de los precios: 31/07/2018
- Divisa: EUR

**RO01WS5132** u Rocersa - Bluenorte Negro 47,2x47,2
Características técnicas: - Formato: 47,2x47,2cm. - Color: negro. - M2 caja: 1,34 m2. - Espesor: 8,5 mm. - Tipo de material: porcelánico. - Esmaltado. - Aspecto: piedra. - No antideslizante. - Resiste heladas. - No rectificado. - Acabado: mate. - Uso: interior/exterior.
