# Rocersa - Charisma Grey 19,4x120 R11/CTE3 RC

- Propiedad del archivo: CONSTRUNARIO
- Formato: FIEBDC-3/2012
- Programa: Construnario Versión 3.30
- Fecha de los precios: 31/07/2018
- Divisa: EUR

**RO01W31908** u Rocersa - Charisma Grey 19,4x120 R11/CTE3 RC
Características técnicas: - Formato: 19,4x120 cm. - Color: grey. - M2 caja: 1,397 m2. - Espesor: 11,5 mm. - Tipo de material: porcelánico. - Esmaltado. - Aspecto: madera. - Antideslizante. - Resiste heladas. - Rectificado. - Acabado: mate. - Uso: interior/exterior.
