# Rocersa - MS 3D Dover White 60x120 RC

- Propiedad del archivo: CONSTRUNARIO
- Formato: FIEBDC-3/2012
- Programa: Construnario Versión 3.30
- Fecha de los precios: 31/07/2018
- Divisa: EUR

**RO03MS359** u Rocersa - MS 3D Dover White 60x120 RC
Características técnicas: - Formato: 60x120 cm. - Color: white. - Mosaico 3D. - M2 caja:0,09 m2. - Espesor: 11,5 mm. - Tipo de material: porcelánico. - Esmaltado. - Aspecto: piedra. - No antideslizante. - Resiste heladas. - Rectificado. - Acabado: mate. - Uso: interior/exterior.
