# Rocersa - MS Dover Cream 29,5x59

- Propiedad del archivo: CONSTRUNARIO
- Formato: FIEBDC-3/2012
- Programa: Construnario Versión 3.30
- Fecha de los precios: 31/07/2018
- Divisa: EUR

**RO03MS358** u Rocersa - MS Dover Cream 29,5x59
Características técnicas: - Formato: 29,5x59 cm. - Color: cream. - Mosaico. - M2 caja:22,989 m2. - Espesor: 9,5 mm. - Tipo de material: porcelánico. - Esmaltado. - Aspecto: piedra. - No antideslizante. - Resiste heladas. - No rectificado. - Acabado: mate. - Uso: interior/exterior.
