# Rocersa - Flow 20 Light 29,5x120 RC

- Propiedad del archivo: CONSTRUNARIO
- Formato: FIEBDC-3/2012
- Programa: Construnario Versión 3.30
- Fecha de los precios: 31/07/2018
- Divisa: EUR

**RO01W32252** Rocersa - Flow 20 Light 29,5x120 RC
Características técnicas: - Formato: 29,5x120 cm. - Color: light. - M2 caja: 0,708 m2. - Espesor: 20 mm. - Tipo de material: porcelánico. - Esmaltado. - Aspecto: madera. - Antideslizante. - Resiste heladas. - Rectificado. - Acabado: mate. - Uso: exterior.
