# Rocersa - MS Flow Smoke 29,5x29,5

- Propiedad del archivo: CONSTRUNARIO
- Formato: FIEBDC-3/2012
- Programa: Construnario Versión 3.30
- Fecha de los precios: 31/07/2018
- Divisa: EUR

**RO03MS403** u Rocersa - MS Flow Smoke 29,5x29,5
Características técnicas: - Formato: 29,5x29,5cm. - Color: smoke. - Mosaico. - M2 caja: 0,63 m2. - Espesor: 11,5 mm. - Tipo de material: porcelánico. - Esmaltado. - Aspecto: madera. - No antideslizante. - Resiste heladas. - No rectificado. - Acabado: mate. - Uso: interior/exterior.
