# Rocersa - Livermore Calcita 60x60 CTE3/R11

- Propiedad del archivo: CONSTRUNARIO
- Formato: FIEBDC-3/2012
- Programa: Construnario Versión 3.30
- Fecha de los precios: 31/07/2018
- Divisa: EUR

**RO01WS5695** u Rocersa - Livermore Calcita 60x60 CTE3/R11
Características técnicas: - Formato: 60x60 cm. - Color: calcita. - M2 caja: 1,08 m2. - Espesor: 9,5 mm. - Tipo de material: porcelánico. - Esmaltado. - Aspecto: piedra. - Antideslizante. - Resiste heladas. - No rectificado. - Acabado: mate. - Uso: interior/exterior.
