# Rocersa - Livermore Pearl 37x75 RC

- Propiedad del archivo: CONSTRUNARIO
- Formato: FIEBDC-3/2012
- Programa: Construnario Versión 3.30
- Fecha de los precios: 31/07/2018
- Divisa: EUR

**RO01W31418** u Rocersa - Livermore Pearl 37x75 RC
Características técnicas: - Formato: 37x75 cm. - Color: pearl. - M2 caja: 1,11 m2. - Espesor: 11 mm. - Tipo de material: porcelánico. - Esmaltado. - Aspecto: piedra. - No antideslizante. - Resiste heladas. - Rectificado. - Acabado: mate. - Uso: interior/exterior.
