# Cajón Cajaislant® Aislablock®

- Propiedad del archivo: CONSTRUNARIO
- Formato: FIEBDC-3/2012
- Programa: Construnario Versión 3.51
- Fecha de los precios: 02/02/2023
- Divisa: EUR

**AISLA_BECK** Cajón Cajaislant® Aislablock®
Aislablock® de Cajaislant® reúne todo el conjunto de componentes alrededor de la ventana en un elemento optimizado para mayor seguridad de planificación, ahorro de energía, tiempo y dinero. Materiales: 1. Cajón prefabricado CAJAISLANT® completo a medida adaptada a la fachada con componentes. 2. Jambas aisladas de NEOPOR® con conductividad térmica ?=0,031 W/mK. de alta densidad (30 kg/mc).Grosor y espesores según solución, reforzado por perfiles de estabilización de PVC y acero. 3. Vierte agua aislada de NEOPOR®, lateralmente fijada y sellada con las jambas con una declinación que asegura la estanqueidad y evita la entrada de aguas infiltradas. Aislablock® de Cajaislant® ofrece la solución a medida personalizada del proyecto de cliente y limita la implicación de industriales. Un buen aislamiento de puentes térmicos aumenta la calidad de vida y el confort con un importante ahorro económico durante la vida de la construcción. • Óptimo aislamiento térmico. • Óptimo aislamiento acústico. • Solución técnica de alta calidad planificada a medida. • Se puede adaptar a cualquier carpintería del mercado. • Óptimo material ligero, resistente y aislante. • Sistema premontado con método de instalación rápido y eficiente. • Premontaje de persianas .
