# Conglomerado de maderas y cemento de hormigón ligero, Combiblock - grosor 500 - TS Hi 50/4+17+29 - TS Hi 50/4+14+32- TS Hi 50/4+12+34

- Propiedad del archivo: CONSTRUNARIO
- Formato: FIEBDC-3/2012
- Programa: Construnario Versión 3.51
- Fecha de los precios: 02/02/2023
- Divisa: EUR

**COMBI_500** u Conglomerado de maderas y cemento de hormigón ligero, Combiblock - grosor 500 - TS Hi 50/4+17+29 - TS Hi 50/4+14+32- TS Hi 50/4+12+34
Tipo aislamiento: neopor; Lambda aislamiento: 0,031 El CMC es conglomerado de maderas y cemento de hormigón ligero, compuesto por virutas de madera de textura homogénea, mineralizadas y ligadas con cemento. El tratamiento mineral mantiene intactas las propiedades mecánicas de la madera, deteniendo los procesos de deterioro biológico, convirtiendo la madera en un material prácticamente inerte y resistente al fuego. La virutas al estar revestidas con cemento forman una estructura estable, compacta, resistente y duradera, a la vez es una estructura equilibrada que permite un buen comportamiento térmico y acústico. El material es resistente al agua, al hielo y a la humedad, es transpirable e inocuo, respondiendo a todos los principios de bioconstrucción.
