# Cajón túnel de persiana, Cajaislant CAB28 - U (w/m2K) 1,208

- Propiedad del archivo: CONSTRUNARIO
- Formato: FIEBDC-3/2012
- Programa: Construnario Versión 3.51
- Fecha de los precios: 02/02/2023
- Divisa: EUR

**CAB28_CAJ** u Cajón túnel de persiana, Cajaislant CAB28 - U (w/m2K) 1,208
Cajaislant®, prestigioso fabricante de cajones de persianas, está en España desde 1997 y gracias a su continuo crecimiento e innovaciones ha conseguido ser proveedor de cajón túnel de persiana, persianas enrollables, aislamientos para cajones de persiana existentes, venecianas exteriores y motores de persiana para grandes constructoras españolas. Puede ofrecer soluciones individuales y adaptadas a cada obra para la construcción en toda España, siempre respaldado por un servicio de asesoramiento técnico y de postventa.
