# Iluminación estanterías

- Propiedad del archivo: CONSTRUNARIO
- Formato: FIEBDC-3/2012
- Programa: Construnario Versión 3.30
- Fecha de los precios: 07/07/2017
- Divisa: EUR

**C1903HMY_01012** Iluminación estanterías
Innovador sistema de iluminación para el mueble que simplifica la instalación eléctrica. La solución consiste en integrar el carril de conexionado para la iluminación dentro de la columna principal del mobiliario, el poste. Con este diseño se consigue iluminar los estantes sin elementos visibles ni cableado ni conexiones complejas, favoreciendo el merchandising y sin perder la estética general del mobiliario. Iluminación integrada en el mueble: - Instalación fácil y rápida. - No es necesario un electricista para la reubicación de los estantes. - Sin conexiones ni cables visibles, pero con un acceso cómodo. - Funciona en cualquier parte de la zona de ventas. - Exposición limpia. El sistema de iluminación no interfiere con el producto. - Es muy seguro, incluso en el caso de manipulación incorrecta.
