# Smart shelf

- Propiedad del archivo: CONSTRUNARIO
- Formato: FIEBDC-3/2012
- Programa: Construnario Versión 3.30
- Fecha de los precios: 07/07/2017
- Divisa: EUR

**C1903HMY_01013** Smart shelf
Basado en tecnología RFID UHF, el smart shelf proporciona el inventario en tiempo real y la ubicación de los artículos etiquetados. Es capaz de detectar artículos fuera de lugar con una definición de +/- 40 cm, hasta 1024 antenas RFID pueden ser conectadas a un solo lector. La estantería inteligente es adaptable a cualquier tipo de material: metal, plástico y madera. Ventajas del Smart shelf: - Inventario en tiempo real. - Localización rápida de los artículos. - Detección de artículos mal colocados. - Aumento de la disponibilidad del producto. - Reducción de la falta de stock. - Ventas estimadas por cada estantería.
