# Racks

- Propiedad del archivo: CONSTRUNARIO
- Formato: FIEBDC-3/2012
- Programa: Construnario Versión 3.30
- Fecha de los precios: 07/07/2017
- Divisa: EUR

**C1903HMY_01014** Racks
Racks diseñados para soportar todo tipo de mercancías, incluso las más pesadas, y a la vez facilitar la ordenación, clasificación y manipulación de las mismas. Las múltiples combinaciones que permiten las estanterías para almacenaje y exposición de HMY hacen posible el aprovechamiento máximo de la tienda y del volumen disponible ya que la exposición y el almacenamiento, pueden compartir el mismo espacio, reduciendo así la superficie dedicada al almacén. Para cargas ligeras, existen dos sistemas de racks: • Con estanterías: de 950 y 1.250 mm de ancho, adaptadas a las cajas utilizadas en los Drive Shops • Con estantes cruzados: 2.000 y 2.500 mm de largo, adecuados para el almacenamiento de productos muy grandes que no son muy pesados. Para cargas medianas o pesadas, combinando estanterías y racks, el sistema se divide en dos zonas: • Superior: para el almacenamiento de productos de cualquier tamaño o para crear ambientes, lo que es útil para resaltar la imagen de los productos ya que estos espacios se convierten en puntos que llaman la atención de los clientes • Inferior: para los productos que queremos mostrar. Aquí los productos son accesibles para que el cliente coja y compre. En esta parte integramos los estantes estándar
