# Expositores a medida

- Propiedad del archivo: CONSTRUNARIO
- Formato: FIEBDC-3/2012
- Programa: Construnario Versión 3.30
- Fecha de los precios: 07/07/2017
- Divisa: EUR

**C1903HMY_036** Expositores a medida
La tentación está en la tienda por lo que debemos aprovechar los momentos de debilidad de los consumidores en el proceso de compra para hacer irresistibles los productos expuestos y fomentar la notoriedad de marca en el punto de venta. Expositores originales y funcionales diseñados específicamente para cada marca con los materiales y en los acabados que mejor se adapten a las necesidades de la campaña. Expositores temporales o permanentes, con materiales estándar o premium, incorporando iluminación, con tecnología integrada... todo tipo de expositores a medida según las características de cada acción promocional.
