# Señalización en estantes

- Propiedad del archivo: CONSTRUNARIO
- Formato: FIEBDC-3/2012
- Programa: Construnario Versión 3.30
- Fecha de los precios: 07/07/2017
- Divisa: EUR

**C1903HMY_033** Señalización en estantes
La señalización en estantes es la señalización digital adaptada al formato de estantería. Tiene las mismas funcionalidades que la cartelería digital incluyendo la gestión de los precios. A través de unas mini pantallas en diferentes tamaños según las necesidades de cada promoción o cliente, la señalización en los estantes muestra información sobre productos, precios, opiniones, contenido promocional, social media, ventas cruzadas... Ventajas de la señalización en estantes: - Reducción de los errores en los precios. - Aumento de los ingresos a través de la publicidad. - Disminuye los costes operativos en tienda - Control remoto del contenido multimedia.
