# Revestimiento de fachada

- Propiedad del archivo: CONSTRUNARIO
- Formato: FIEBDC-3/2012
- Programa: Construnario Versión 3.30
- Fecha de los precios: 07/07/2017
- Divisa: EUR

**C1903HMY_01073** Revestimiento de fachada
La fachada de un espacio comercial es el primer contacto visual con el cliente, es el paso de acceso a la tienda. Es fundamental para los retailers ya que refleja su imagen de marca, debe ser atractivo e innovador. Wallcom es un sistema de revestimiento de pared para el exterior que consiste en un panel metálico y una estructura secundaria flexible. Combinando estos elementos con la utilización de luces, colores, acabados y materiales diversos se logra una apariencia visual de la fachada muy impactante. Es un producto totalmente personalizable y adaptable a todo tipo de estructura con una instalación rápida y eficiente.
