# Iluminación en el punto de venta

- Propiedad del archivo: CONSTRUNARIO
- Formato: FIEBDC-3/2012
- Programa: Construnario Versión 3.30
- Fecha de los precios: 07/07/2017
- Divisa: EUR

**C1903HMY_01072** Iluminación en el punto de venta
Con una iluminación adecuada tanto en el establecimiento como en los muebles expositores, se crea un ambiente agradable y tentador, propenso para la compra. HMY diseña proyectos de iluminación integrales y soluciones a medida concretas para el punto de venta. Soluciones de iluminación inteligentes, estratégicamente pensadas como herramientas para potenciar las ventas. Ya sean productos de lujo o productos de menor valor, disponemos de todos los sistemas de iluminación adaptados a las características de cada proyecto. Todas nuestras soluciones de iluminación están diseñadas para ser energéticamente eficientes y respetables con el medio ambiente.
