# Techos y paredes

- Propiedad del archivo: CONSTRUNARIO
- Formato: FIEBDC-3/2012
- Programa: Construnario Versión 3.30
- Fecha de los precios: 07/07/2017
- Divisa: EUR

**C1903HMY_01071** Techos y paredes
Novedoso sistema de techos laminados para tiendas, compuesto por unas estructuras metálicas ranuradas sobre las que se colocan unas lamas fabricadas en PVC con un acabado tipo madera de diferentes texturas según las necesidades del cliente. Ofrece una gran versatilidad ya que se puede fabricar con diferentes formas para realzar un pasillo, la tienda en general o un punto concreto dentro del establecimiento. Es un sistema de revestimiento modulable que permite adaptarse a cualquier superficie y a todos los elementos que interfieren en el techo: instalación eléctrica, aire acondicionado, columnas, vigas... Es una alternativa ideal para decorar la tienda sin necesidad de colocar techos de escayola, pladur... ocultando esos elementos estéticamente molestos. El sistema Zenith 10 puede implantarse también en paredes como revestimiento decorativo.
