# Dashboards personalizados

- Propiedad del archivo: CONSTRUNARIO
- Formato: FIEBDC-3/2012
- Programa: Construnario Versión 3.30
- Fecha de los precios: 07/07/2017
- Divisa: EUR

**C1903HMY_01067** Dashboards personalizados
HMY le ofrece el desarrollo de un panel de control personalizado a través de una plataforma online de gestión de datos desarrollada con eficiencia y simplicidad, este sistema le permite generar informes en tiempo real basados en filtros personalizados que se pueden seleccionar y cruzar para obtener datos significativos de los procesos de compra. Estos datos permiten que los directivos puedan tomar decisiones para confeccionar campañas específicas, lanzamiento de nuevos productos e incluso realizar estrategias de una forma muy rápida, ya que están recibiendo información en tiempo real y pueden cruzar y comparar datos específicos para llegar a conclusiones claras. Nuestro sistema permite con pocos clics, descubrir resultados de los análisis requeridos. Almacena de forma segura las mediciones de audiencia y tráfico de todos los sensores instalados y lo muestra a través de una aplicación que permite la exportación de los resultados en varios formatos. El sistema ofrece alertas en caso de anomalía y asegura que no se pierdan nunca datos o haya redundantes. Un dashboard personalizado que crea automáticamente informes, reúne los gráficos más significativos, los KPIs basados en una audiencia anónima y los datos de tráfico de los puntos de medición. Beneficios: • Depende de una plataforma SAAS que almacena varios miles de millones de registros para cientos de clientes. • Comprueba los KPIs para evaluar el rendimiento y la marca de referencia • Obtiene información instantánea sobre variables a las que enfocarse. Ejemplos: - Es posible comparar diferentes contenidos lanzados a través de la cartelería digital y el nivel de expresión facial de la audiencia para cada uno de ellos. - Permite medir si el consumidor objetivo ha visto un video concreto de promoción y si ha tenido tiempo suficiente para visualizar todo el mensaje. - Si integramos un sensor dentro de una pantalla, podemos medir la relación de atracción de esa pantalla y comparar estos datos con un sensor instalado en otra, permitiendo comprobar su efectividad. - La medición del inventario en el punto de venta puede mejorar la planificación y reducir los espacios vacíos del lineal.
