# Traffic Tracking

- Propiedad del archivo: CONSTRUNARIO
- Formato: FIEBDC-3/2012
- Programa: Construnario Versión 3.30
- Fecha de los precios: 07/07/2017
- Divisa: EUR

**C1903HMY_01065** Traffic Tracking
Traffic Tracking es la herramienta ideal para identificar oportunidades de mejora y aumentar la rentabilidad de cualquier negocio, dando respuestas precisas y fiables a cada necesidad. Usando el sistema de control de tráfico de tienda se pueden obtener datos de gran valor: • Cuántos clientes potenciales pasan cada día por delante de una tienda y cuántos de ellos entran • Cuántas personas salieron de la tienda sin comprar nada - Ratio de conversión para cada tienda • Tiempo de permanencia de los clientes dentro de la tienda • Tasa de fidelidad del cliente • Frecuencia de visitas. Tras la recopilación de todos estos datos y enlazados a una herramienta de Business Intelligence es posible dar seguimiento a los diferentes KPI's definidos y determinar acciones correctoras que harán aumentar: • Ratio de conversión de visitants • Porcentaje de conversión del Cliente • Tamaño medio de la cesta
