# Cámaras de análisis audiencia

- Propiedad del archivo: CONSTRUNARIO
- Formato: FIEBDC-3/2012
- Programa: Construnario Versión 3.30
- Fecha de los precios: 07/07/2017
- Divisa: EUR

**C1903HMY_01066** Cámaras de análisis audiencia
Hoy en día, la experiencia de compra se puede medir y analizar gracias a diferentes sensores instalados en el espacio de venta. Al implementar diferentes soluciones para mejorar dicha experiencia, es necesario comprobar si estas acciones realmente contribuyen a mejorarla o alcanzar adecuadamente la campaña lanzada. Estos datos dan a marcas y retailers información de gran valor. Análisis de escena: estima el número potencial de personas que atrae ese espacio. • Detección facial: cuenta los consumidores que han pasado por ese lineal • Seguimiento facial: mide el ratio de atracción de esos consumidores y el tiempo de permanencia en ese punto. • Clasificación facial: Estima el género, la edad, las características faciales (barba, gafas,…) y el estado de ánimo de los consumidores. • Flujo de clientes: Analiza el número de personas que circulan por una zona bajo una cámara que está ubicada en el techo Las cámaras de análisis de audiencia pueden integrarse en puntos estratégicos: encima de una pantalla o video Wall, integradas en una pantalla, estantería o zonas calientes de la tienda. Ejemplos: • Permite cambiar dinámicamente los mensajes lanzados por señalización digital dependiendo de la persona o grupo de personas que tenemos delante. • Facilita datos para crear informes que puedan ayudar a tomar decisiones estratégicas. • Puede lanzar promociones personalizadas y, dependiendo del nivel de expresión facial de los clientes, imprimir un cupón con un descuento en un producto concreto. La solución de cámaras de análisis de audiencia ofrece a las marcas y retailers la oportunidad de capturar datos cualitativos y cuantitativos a través de analíticas de video anónimas.
