# Product Mapper

- Propiedad del archivo: CONSTRUNARIO
- Formato: FIEBDC-3/2012
- Programa: Construnario Versión 3.30
- Fecha de los precios: 07/07/2017
- Divisa: EUR

**C1903HMY_01064** Product Mapper
La integración de cartelería digital en el mobiliario de un establecimiento comercial junto al sistema de reconocimiento de implantación de un lineal añadido al CMS interno, permite capacidades únicas tanto a marcas como retailers. Además de generar la creación de planogramas que aún no existen, automatiza el proceso de auditoría del planograma para identificar rápidamente el desvío de ubicación y así conservar la posición definida para la mercancía, maximizando la venta. Esta solución además mejora la eficiencia operativa mediante la automatización, digitalización y realzado del mobiliario para el almacenamiento de productos o para aplicaciones como en el caso del click & collect. El sistema mejora el uso de aplicaciones nativas y la satisfacción del consumidor al permitir al retailer localizar los productos en tienda a través de su smartphone y así poder realzar el producto en el estante. Características del producto: - Organización y gestión por niveles: global, nacional, regional, tienda, pasillo, categoría, estantería y zona - Diseñado para simplificar la colocación del producto en el estante, alinearlo con la imagen de la marca del producto y la inserción de video - Interfaz de usuario intuitiva para administrar productos a nivel SKU en estantería (función de arrastrar y soltar). - Planograma actualizado de los productos, auditoría disponible a diario - Automatización de Click & collect para empleados - Aplicación de almacenamiento en estantería para garantizar una alta precisión - Servicio de integración y puesta en marcha disponible AAS(as a service)
