# Gestión de las colas en las salas de venta

- Propiedad del archivo: CONSTRUNARIO
- Formato: FIEBDC-3/2012
- Programa: Construnario Versión 3.30
- Fecha de los precios: 07/07/2017
- Divisa: EUR

**C1903HMY_01063** Gestión de las colas en las salas de venta
Uno de los factores más determinantes en la decisión de compra es el tiempo de espera y para gestionar las colas de una manera más efectiva existen unos sistemas de asignación de números a través una única aplicación para toda la sala de ventas. El cliente puede seguir el número de cola a través de las pantallas que se encuentran en la sala de ventas o a través de su smartphone. Se reduce la percepción del tiempo de espera ya que puede aprovechar y gestionar mejor el tiempo dedicado a la compra. Al tratarse de dispositivos digitales, se pueden emitir en la misma pantalla donde se muestran los números de cola, contenidos multimedia que entretengan al cliente, le informen de promociones y potencien las ventas cruzadas.
