# Sistemas antirrobo por RFID

- Propiedad del archivo: CONSTRUNARIO
- Formato: FIEBDC-3/2012
- Programa: Construnario Versión 3.30
- Fecha de los precios: 07/07/2017
- Divisa: EUR

**C1903HMY_01062** Sistemas antirrobo por RFID
Sistemas de prevención de perdidas en la entrada o salida de las tiendas Alfombra RFID La alfombra RFID utiliza un sistema invisible de barrera antirrobo. Contiene cuatro antenas de alta eficiencia RFID UHF para el seguimiento de las personas y los artículos etiquetados. Se puede personalizar el color y material de las alfombras RFID. Antenas antihurto RFID Detecta todos los elementos que pasan debajo de la antena, verifica si esos elementos se han pagado, y suena una alarma si un artículo no ha sido pagado. En ambos casos, la ventaja principal es que además de prevenir el robo de artículos deja abiertos los espacios de entrada y salida a los establecimientos. Mejora la estética de los accesos a las tiendas. Sistemas de prevención de perdidas en la propia tienda Se trata de un sistema de gran utilidad para productos de valor que suelen estar expuestos en vitrinas para evitar su robo. Colocando unas antenas RFID y etiquetando esos productos con etiquetas RFID, conseguimos tenerlos controlados y en el caso en que se sustraiga un numero elevado de los mismos, suena una alarma para que el guardia de seguridad se acerque a la zona. Este sistema de alerta temprana ayuda enormemente a la prevención de un posible robo. Las ventas pueden incrementarse al eliminar la necesidad de exponer los productos en vitrina. Para esta aplicación, no es necesaria ninguna codificación RFID. Bastaría con un rollo normal de etiquetas RFID que se pueden colocar en la propia tienda.
