# Gestión del inventario por RFID

- Propiedad del archivo: CONSTRUNARIO
- Formato: FIEBDC-3/2012
- Programa: Construnario Versión 3.30
- Fecha de los precios: 07/07/2017
- Divisa: EUR

**C1903HMY_01061** Gestión del inventario por RFID
A través de un paquete de dispositivos basados en tecnología RFID, obtenemos un inventario en tiempo real, incluso con la localización concreta de los productos en el espacio comercial. El inventario RFID soluciona los problemas de desabastecimiento y pérdida de ventas por falta de stock o reposición. Lector RFID portátil Obtiene el inventario de productos con una alta tasa de lectura (normalmente por encima del 98%). Puede utilizarse para la codificación de etiquetas sin impresora o combinarse con una impresora de etiquetas RFID. Impresora de etiquetas RFID IEs una solución de impresión y codificación de etiquetas RFID UHF suaves. Se utiliza junto con el lector RFID de mano. A través del escaneo de productos (por código de barras) se codifican las referencias y se imprimen las etiquetas RFID. Codificación RFID Es una estación de codificación para etiquetas RFID UHF duras y suaves. Codifica fácil y rápidamente cientos o miles de etiquetas RFID. Se coloca el articulo marcado con una etiquetas RFID, el lector lee el código de barras de la etiqueta y automáticamente codifica el EPC de la etiquetas RFID. Puede codificar las etiquetas RFID. con protección de contraseña. De esta manera, las etiquetas no pueden ser reescritas sin la contraseña, lo que aumenta la seguridad de la aplicación. Antenas RFID Las antenas RFID permiten obtener un inventario en tiempo real con la localización exacta de los artículos en el espacio comercial. También detecta objetos que no están en su ubicación correcta. Las antenas están provistos de multiplexores y lectores RFID que están situados aproximadamente cada 1,5 m. Recupera cada pocos segundos la información de la ubicación y la identificación de cada artículo etiquetado. Ventajas de los dispositivos para el RFID Inventory - Inventario en tiempo real - Localización rápida de los artículos. - Detección de artículos mal colocados. - Aumento de la disponibilidad del producto. - Reducción de la falta de stock. - Sistemas muy fáciles de usar: Conecta y reproduce. - No hay necesidad de un ordenador externo.
