# Interactividad personalizada

- Propiedad del archivo: CONSTRUNARIO
- Formato: FIEBDC-3/2012
- Programa: Construnario Versión 3.30
- Fecha de los precios: 07/07/2017
- Divisa: EUR

**C1903HMY_01056** Interactividad personalizada
Cuando un cliente accede a una tienda, recibe el impacto de toda la información y promociones especiales que se muestran en la sala de ventas. La incorporación de pantallas en la tienda da al retailer la oportunidad de alcanzar un mayor nivel de atención y de servicio al consumidor. Las últimas soluciones tecnológicas permiten al retailer ir un paso más allá. Ahora puede aprovechar los mensajes dinámicos de estas pantallas y adaptarlos al consumidor que accede a la tienda, identificando diferentes parámetros de cada persona que se encuentre frente a esta pantalla. La incorporación de cámaras en las tiendas hace posible medir variables que adaptan el contenido de las pantallas en función al público presente en ese o cualquier punto de información existente en la sala de venta. Gracias a esta solución, podemos mostrar información o promociones personalizadas. Además, el reconocimiento del producto por diferentes tecnologías como las antenas RFID, puede actuar como lanzadera e interactuar con el comprador mostrando videos relacionados con el producto que tiene en la mano haciendo posible una conexión emocional con el consumidor en ese momento.
