# Shopping Journey

- Propiedad del archivo: CONSTRUNARIO
- Formato: FIEBDC-3/2012
- Programa: Construnario Versión 3.30
- Fecha de los precios: 07/07/2017
- Divisa: EUR

**C1903HMY_01055** Shopping Journey
Las soluciones de HMY para ofrecer interacción dentro las tiendas integran las últimas tendencias tecnológicas para el Retail. La integración de algunas tecnologías como los beacons, la tecnología Li-fi o las antenas RFID abren la puerta a un nuevo escenario en el que diferentes dispositivos pueden intercambiar información y procesar una acción específica. Tecnologías como Beacons o Li-fi permiten al retailer enviar información a los smartphones y dispositivos móviles de sus clientes. Integrado dentro de una APP, es posible utilizarlo como una solución que agrega valor a la interactividad del cliente en la tienda: • Localización y orientación en interiores. • Mapas de calor del comportamiento de los clientes. • Promociones segmentadas. • Sensor para registro de datos. También se pueden integrar otros sensores con estas soluciones que aportaran una experiencia de compra innovadora.
