# Product advisor

- Propiedad del archivo: CONSTRUNARIO
- Formato: FIEBDC-3/2012
- Programa: Construnario Versión 3.30
- Fecha de los precios: 07/07/2017
- Divisa: EUR

**C1903HMY_01054** Product advisor
El recomendador interactivo de productos es un dispositivo tecnológico que a través de un lector RFID ofrece información adicional sobre el producto seleccionado, realiza rápidas comparativas entre varios productos y recomienda productos adicionales para potenciar las ventas cruzadas. Su detección en un campo de corto alcance tiene una aplicación muy interesante para su uso en artículos de muestra. A través de etiquetas RFID, se referencian las muestras para que el cliente las acerque al dispositivo y le ofrezca información detallada del producto. Cuando no está siendo utilizado, puede funcionar como cartelería digital. Ventajas del product advisor: - Asistente de venta para el personal de tienda y para el consumidor. - Aumenta las ventas y la tasa de conversión. - Mejora la experiencia de compra del cliente. - Permite obtener información valiosa sobre los productos mostrados y realizar recomendaciones al cliente (según sus intereses). - Proyecta últimas promociones y publicidad. - Actualización de interfaz y contenidos de forma remota y sencilla.
