# Espejo virtual

- Propiedad del archivo: CONSTRUNARIO
- Formato: FIEBDC-3/2012
- Programa: Construnario Versión 3.30
- Fecha de los precios: 07/07/2017
- Divisa: EUR

**C1903HMY_01053** Espejo virtual
El espejo virtual inteligente funciona como un probador virtual combinando la tecnología RFID con la realidad aumentada. El cliente acerca la prenda de vestir al espejo el cual identifica la prenda y la adapta y superpone a la imagen de la persona que se refleja en el espejo. Las prendas siguen el movimiento del cuerpo en una simulación totalmente real. Facilita además información sobre disponibilidad de tallas y colores y realiza recomendaciones de combinaciones de prendas para potenciar las ventas cruzadas. El espejo virtual es una forma novedosa y funcional de probarse las prendas sin desvestirse. Ventajas del Espejo virtual: - Reducción de las colas en los probadores. - Mejora la experiencia de compra de los clientes. - Potencia las ventas cruzadas, gracias a las recomendaciones. - Fácil y rápida conversión en imágenes 3D de ropa incluidas en el catálogo de la tienda.
