# Probador inteligente

- Propiedad del archivo: CONSTRUNARIO
- Formato: FIEBDC-3/2012
- Programa: Construnario Versión 3.30
- Fecha de los precios: 07/07/2017
- Divisa: EUR

**C1903HMY_01051** Probador inteligente
Los probadores inteligentes son dispositivos tecnológicos que a través de lectores RFID ofrecen información adicional sobre el producto seleccionado: tallas y colores disponibles y recomiendan productos adicionales para potenciar las ventas cruzadas. Si el cliente necesita una talla o color diferente o desea una de las recomendaciones sugeridas, puede pedirlas a través del probador inteligente. El dependiente recibirá una señal con su petición y le acercará las prendas al probador. Ventajas de los probadores inteligentes - Aumento de las ventas cruzadas. - Mejora la experiencia de compra. - Ofrece recomendaciones e información sobre productos. - Actualización remota de los contenidos. - Se puede conectar un sistema maestro a 1, 2 o 3 dispositivos (reduciendo los costes de inversión).
