# Merchandising en el punto de venta

- Propiedad del archivo: CONSTRUNARIO
- Formato: FIEBDC-3/2012
- Programa: Construnario Versión 3.30
- Fecha de los precios: 07/07/2017
- Divisa: EUR

**C1903HMY_01048** Merchandising en el punto de venta
La experiencia prolongada de HMY en el mundo del retail asegura el control y manejo de las técnicas de merchandising que se aplican en el punto de venta para motivar el acto de compra y aumentar la rentabilidad de las tiendas. Cómo colocar los productos en el lineal, cómo ordenarlos, categorizarlos... para incrementar el ratio de ventas. Disponemos de todas las herramientas de merchandising necesarias para optimizar la exposición de los productos en el punto de venta. Sistemas innovadores que facilitan y mejoran la clasificación de los productos, al tiempo que permiten cambios promocionales o de pack de productos con el mínimo esfuerzo. Divisores y ordenadores de productos, frenteadores de lineal, portaprecios multifunción...
