# Expositor inteligente

- Propiedad del archivo: CONSTRUNARIO
- Formato: FIEBDC-3/2012
- Programa: Construnario Versión 3.30
- Fecha de los precios: 07/07/2017
- Divisa: EUR

**C1903HMY_01047** Expositor inteligente
Combinando diversas tecnologías, el expositor inteligente permite un control de stock en tiempo real sin límite de unidades ni ubicación geográfica. Las marcas pueden controlar sus productos a nivel internacional, tomando decisiones en tiempo real para mejorar la rentabilidad de sus campañas. El expositor inteligente es totalmente personalizable de acuerdo a la imagen de cada marca. Ventajas del expositor inteligente: - Control de los productos y registro de su colocación en el expositor. - Prevención de errores en relación con los precios y características de los productos. - Información sobre espacios libres en el expositor. - Informes detallados sobre las ventas y estadísticas relativas a los movimientos de productos. - Visualización de la información en todo tipo de dispositivos.
