# Expositores

- Propiedad del archivo: CONSTRUNARIO
- Formato: FIEBDC-3/2012
- Programa: Construnario Versión 3.30
- Fecha de los precios: 07/07/2017
- Divisa: EUR

**C1903HMY_01046** Expositores
Un producto bien expuesto tendrá muchas más posibilidades de ser comprado. Bajo esta premisa, HMY ofrece las mejores soluciones de exposición para todos los productos. Expositores específicos para cada tipología de producto en función del sector al que pertenezcan. Expositores estándar, expositores a medida, fabricados en todo tipo de materiales... Analizamos cada proyecto, buscando la mejor manera de exponer los productos para que sean irresistibles y potencien las ventas de los establecimientos.
