# Display holográfico

- Propiedad del archivo: CONSTRUNARIO
- Formato: FIEBDC-3/2012
- Programa: Construnario Versión 3.30
- Fecha de los precios: 07/07/2017
- Divisa: EUR

**C1903HMY_01045** Display holográfico
El display holográfico es una solución innovadora para exponer productos de forma virtual. A través de un holograma en 3D del producto, el consumidor puede llegar a visualizarlo en 360º rotando sobre el eje de la pirámide. Además es compatible con extensiones de video y audio para generar mayor atracción hacia el expositor. El display holográfico resulta de gran utilidad para exponer productos o referencias que no estén físicamente en la tienda, para campañas de expectación y lanzamiento de productos... Ventajas del display holográfico: - Diferenciación de la marca. - Aumenta el recuerdo y notoriedad de la marca. - Mayor impacto y visibilidad del producto. - Crea una experiencia más intensa con el consumidor.
