# Display transparente

- Propiedad del archivo: CONSTRUNARIO
- Formato: FIEBDC-3/2012
- Programa: Construnario Versión 3.30
- Fecha de los precios: 07/07/2017
- Divisa: EUR

**C1903HMY_01043** Display transparente
El Display transparente es una novedosa solución interactiva que permite mostrar el producto real mientras se visualizan contenidos digitales a través de una pantalla LCD transparente. A la vez que se muestran contenidos multimedia que potencian el storytelling de una marca o producto, el cliente puede interactuar con la pantalla táctil transparente y recibir más información sobre el producto, promociones o recomendaciones. Ventajas del Display transparente: - Consume un 90% menos de electricidad comparado con un monitor LCD convencional. - Buena visibilidad desde todos los ángulos. - Mejora la experiencia de compra del cliente. - Proyecta últimas promociones y publicidad. - Actualización de interfaz y contenidos de forma remota y sencilla.
