# Señalización digital

- Propiedad del archivo: CONSTRUNARIO
- Formato: FIEBDC-3/2012
- Programa: Construnario Versión 3.30
- Fecha de los precios: 07/07/2017
- Divisa: EUR

**C1903HMY_01041** Señalización digital
La señalización digital es una herramienta innovadora que optimiza la comunicación interna y externa a través de la emisión de contenidos digitales segmentados y en tiempo real en pantallas instaladas en puntos estratégicos de la sala de ventas. Gracias a la señalización digital , convertimos los puntos de venta en espacios dinámicos, digitales e innovadores que refuerzan la imagen de marca, la percepción de los productos e inciden en las decisiones de compra. Ventajas de la señalización digital: - Rápida gestión en cambios de ofertas y promociones. - Control remoto del contenido multimedia. - Ofrece experiencias positivas que recuerdan el mensaje recibido. - Reducción en la percepción del tiempo de espera. - Incremento medio en ventas del 8% al 30%. - Reducción drástica de los costes de explotación de publicidad en el punto de venta. - Influencia en la decisión de compra.
