# Shopping basket lift

- Propiedad del archivo: CONSTRUNARIO
- Formato: FIEBDC-3/2012
- Programa: Construnario Versión 3.30
- Fecha de los precios: 07/07/2017
- Divisa: EUR

**C1903HMY_01025** Shopping basket lift
El Shopping basket lift es una solución que nace de la necesidad de dotar de accesibilidad en el proceso de compra a grupo sociales con diversidades funcionales: personas mayores, lesionados temporales, embarazadas, discapacitados físicos... Son personas con una problemática permanente o temporal para realizar la operación de vaciado de los productos desde las cestas hacia la cinta de la caja de salida. Con esta innovadora solución conseguimos elevar la cesta a la altura de la cinta de la caja, minimizando los esfuerzos del cliente para la descarga de los productos. El sistema de elevación de las cestas se adapta fácilmente al hueco existente debajo de las cajas. No requiere de una instalación compleja y su funcionamiento es sencillo y manejable para todos los públicos. Beneficios del shopping basket lift: - Ayuda a minimizar esfuerzos a los clientes en la manipulación de los productos. - Evita que el personal de caja tenga que asistir a clientes con dificultades para la manipulación del producto. - Acelera el tránsito de los clientes por caja. - Es adaptable a cualquier modelo de caja, sea HMY o de cualquier otro fabricante. - Ofrece espacios publicitarios en los lineales de caja para promociones. - Fideliza a los clientes ante otros establecimientos que no dispongan de esta comodidad.
