# Soluciones fitting

- Propiedad del archivo: CONSTRUNARIO
- Formato: FIEBDC-3/2012
- Programa: Construnario Versión 3.30
- Fecha de los precios: 07/07/2017
- Divisa: EUR

**C1903HMY_01** Soluciones fitting
HMY Fitting Solutions actúa para el grupo como fabricante e instalador internacional de sistemas para el retail de estanterías y mobiliario comercial para tiendas a nivel mundial. Además, producimos muebles a medida y material para el punto de venta.
