# Estanterías

- Propiedad del archivo: CONSTRUNARIO
- Formato: FIEBDC-3/2012
- Programa: Construnario Versión 3.30
- Fecha de los precios: 07/07/2017
- Divisa: EUR

**C1903HMY_01011** Estanterías
Los diferentes sistemas de estanterías han sido diseñados y desarrollados para todo tipo de sectores, garantizando el máximo aprovechamiento del espacio en cada establecimiento. Nuestras estanterías ofrecen una gran versatilidad y multiplican las posibilidades de exposición de los productos a la venta. El mobiliario comercial de HMY se compone de elementos estructurales normalizados, que permiten el montaje rápido de lineales sin necesidad de tornillería. Sistemas de estanterías: - P25 – Optimización del espacio en cada tienda - M5 – Un consolidado concepto tradicional - Grynline – Mobiliario específico para farmacias, perfumería... - G21 – Expositor sencillo y personalizable
