# Consulting & Design

- Propiedad del archivo: CONSTRUNARIO
- Formato: FIEBDC-3/2012
- Programa: Construnario Versión 3.30
- Fecha de los precios: 07/07/2017
- Divisa: EUR

**C1903HMY_041** Consulting & Design
Además de nuestro negocio principal, basado en soluciones de equipamiento comercial estándar y a medida, HMY Consulting & Design Solutions ofrece servicios de investigación, inteligencia, diseño conceptual, creativo y técnico, branding, señalización, merchandising visual, comunicación y soluciones de publicidad en la tienda. También nos ocupamos de la arquitectura y el diseño interior de espacios comerciales para cada marca. Para tener éxito, una marca o retailer debería ser capaz de conectar emocionalmente con los compradores. Para crear esta conexión, tiene que diferenciarse de la competencia, alineando sus productos y servicios con los valores, deseos, posibilidades y expectativas del público objetivo. La innovación está siempre vinculada a la capacidad para crear valor y proporcionar una experiencia memorable, esencial para generar tráfico, atraer, vender, crear fidelización y establecer valor de marca. HMY Consulting & Design Solutions, tiene experiencia y especialización a nivel internacional en el diseño para el retail, proyectos de diseño de tiendas, diseño de interiores, diseño de puntos de venta, diseño de expositores y diseño de travel retail. Además, hemos gestionado todo tipo de servicios de diseño: estudios, layouts, planos arquitectónicos, representaciones en 3D, animaciones virtuales y películas interactivas. Al mismo tiempo, ofrecemos investigación del negocio, inteligencia en el retail, análisis del entorno, análisis del mercado, análisis de tendencias, análisis competitivo, investigación del consumidor, información de los usuarios, controladores de compra, satisfacción del consumidor, ROI y otros indicadores clave y métricas de rendimiento.
