# Automatic payment system

- Propiedad del archivo: CONSTRUNARIO
- Formato: FIEBDC-3/2012
- Programa: Construnario Versión 3.30
- Fecha de los precios: 07/07/2017
- Divisa: EUR

**C1903HMY_01024** Automatic payment system
Diferentes sistemas de cobro automático para responder a las necesidades reales de cada establecimiento. Podemos integrar las máquinas de cobro automático en la caja de salida cambiando solamente la parte trasera de la caja. Podemos fabricar las cajas nuevas con el sistema de cobro automático ya integrado. O bien, podemos diseñar un módulo externo para colocarlo al lado del mueble caja. En todos los casos, trabajamos con hardware fácil de mantener, sin la necesidad de llamar a un servicio técnico para resolver un posible atasco. Ventajas del Automatic payment system: - Rapidez en el paso por caja. - Reducción de tiempos. - Mejora de productividad. - Optimización del nº de empleados o flexibilizar la movilidad del personal. - Mejora de atención al cliente. - Fácil de usar. - Reducción de pérdidas. - Por errores al dar cambios. - Por entrada de dinero falso. - Posibles hurtos internos o externos. - Por errores de conteo. - Aumento de seguridad: las cajas pueden funcionar como cajas fuertes en la propia tienda. - Reducción de material auxiliar (blister de monedas, bolsas…) - Reducción del tiempo de gestión del efectivo y los gastos asociados a ello. - Al abrir y cerrar caja. - Gestión de cambios. - Minimiza las discrepancias de descuadres. - Control total del efectivo en tienda en tiempo real. - Minimización de formación del personal. - Desaparición del estrés del personal por manejo de efectivo. - Ahorros por mejor gestión con la compañía de transporte de fondos.
