# RFID Checkout

- Propiedad del archivo: CONSTRUNARIO
- Formato: FIEBDC-3/2012
- Programa: Construnario Versión 3.30
- Fecha de los precios: 07/07/2017
- Divisa: EUR

**C1903HMY_01023** RFID Checkout
La alta potencia de lectura de la tecnología RFID UHF aplicada a las cajas de cobro en la tienda. Las RFID checkouts aceleran el proceso de pago y reducen las colas en el punto de venta. Pueden leer varios artículos al mismo tiempo a través de etiquetas RFID sustituyendo de este modo la función del escáner de código de barras. Están diseñadas para ser integradas en la superficie del mostrador o debajo de él. Las RFID Checkout están fabricadas con bordes biselados para facilitar el deslizamiento de los artículos durante el proceso de lectura. Además, están provistas de un emulador de teclado para que el sistema sea compatible con las aplicaciones de venta de los clientes sin modificar el software. Ventajas de la RFID Checkout - Impresión y codificación rápida y eficaz. - Sistemas muy fáciles de usar: Conecta y reproduce - No hay necesidad de un ordenador externo.
