# Self Checkout

- Propiedad del archivo: CONSTRUNARIO
- Formato: FIEBDC-3/2012
- Programa: Construnario Versión 3.30
- Fecha de los precios: 07/07/2017
- Divisa: EUR

**C1903HMY_01022** Self Checkout
Reducir las colas y agilizar el proceso de pago, son los dos objetivos principales a la hora de instalar una caja de autoservicio, tanto para rentabilizar el espacio de venta como para que fidelizar al cliente. HMY tiene la capacidad de integrar conceptos de autoservicio personalizados en muebles diferentes según las necesidades del cliente y las características del espacio. Pueden ser para compras con cesta en las que el pago se realiza en efectivo o solo con tarjeta pero además, se pueden combinar las funciones de cajas tradicionales con Self Checkout adaptando el mueble y aprovechando los beneficios de cada una, en función de los picos de flujos de clientes y del personal en tienda. Ventajas del Self Checkout: - Optimización del espacio. - Optimización del número de empleados. - Rapidez, eliminación de colas. - Versatilidad, personalización. - Máxima seguridad. - Fácil de usar. - Multi-idioma. - Pago con efectivo o sólo con tarjeta. - 24 horas operativo. - Compatible con caja tradicional.
