# Muebles caja

- Propiedad del archivo: CONSTRUNARIO
- Formato: FIEBDC-3/2012
- Programa: Construnario Versión 3.30
- Fecha de los precios: 07/07/2017
- Divisa: EUR

**C1903HMY_01021** Muebles caja
Gracias a su concepción modular, las cajas de salida HMY ofrecen multitud de combinaciones para el puesto de cobro adaptándose a las necesidades de los establecimientos. Son muebles caja pensados tanto para el personal de tienda, asegurando la seguridad y el confort en el puesto de trabajo como para los consumidores, agilizando el proceso de pago para evitar colas. Caja de cobro Axis Funcional, estética, tecnológica: favorece el proceso de paso por caja. Adaptable Un sistema modular capaz de adaptarse a todo tipo de espacio comercial (hipermercado, supermercado, proxy, etc). Polivalente AXIS puede incorporar cualquiera de nuestros productos tecnológicos para la gestión del cobro of our technological products to process payment. Personalizable El mueble caja es totalmente personalizable. Se puede combinar la iluminación con una amplia gama de colores para adaptar la caja a la imagen de la tienda. Cajas de cobro Alura – Ilura Estética, ergonomía, versatilidad para facilitar el paso por caja. La gama Alura ofrece soluciones ilimitadas para el proceso de pago. Cajas de salida con cinta, cajas de salida sin cinta, puesto de cajera a la izquierda, puesto de cajera a la derecha, en los dos lados... Y una gama muy extensa de accesorios para completar el punto de cobro según las necesidades de cada establecimiento.
