# Project management

- Propiedad del archivo: CONSTRUNARIO
- Formato: FIEBDC-3/2012
- Programa: Construnario Versión 3.30
- Fecha de los precios: 07/07/2017
- Divisa: EUR

**C1903HMY_042** Project management
HMY Project Management Solutions inicia, planifica, ejecuta, controla y finaliza todo tipo de proyectos de retail, logrando metas específicas en términos de tiempo, calidad, costes y recursos empleados. Utilizamos nuestro conocimiento, habilidades, herramientas y técnicas para satisfacer sus necesidades, haciendo que su espacio comercial sea una creación memorable. La dinámica actual del mercado, el entorno empresarial y la evolución del retail hacen que la gestión de proyectos sea esencial para lograr el éxito. Por otro lado, la globalización, el auge de la competencia internacional y la consolidación de un mercado único hacen que el alcance global sea fundamental.
