# Retail technology

- Propiedad del archivo: CONSTRUNARIO
- Formato: FIEBDC-3/2012
- Programa: Construnario Versión 3.30
- Fecha de los precios: 07/07/2017
- Divisa: EUR

**C1903HMY_044** Retail technology
En HMY Tech Solutions ofrecemos respuestas integradas a brands & retailers que necesiten mejorar la experiencia de compra y el compromiso con el cliente, adoptando nuevas tecnologías innovadoras y efectivas en su espacio comercial. Vivimos en una nueva era digital marcada por la globalización y los cambios demográficos. La tecnología nos permite conectarnos con el mundo como nunca antes. Los principales consumidores son los millenials, la primera generación digital-nativa que están influenciando el presente y moldearán todavía más el futuro. Las marcas se dirigen hacia la omnicanalidad y el retail está evolucionando hacia una experiencia constante. En HMY Tech Solutions integramos tecnología en el retail, implementando soluciones y sistemas tecnológicos en las tiendas. Llevar la innovación al retail está en nuestra misión. La experiencia en tecnologías aplicadas al retail es la base del trabajo que realizamos con brands & retailers, centrándonos en productos tecnológicos tales como: equipamiento del punto de venta, elevadores de cestas, cajas de autoservicio, cajas de salida híbridas, tunnel checkouts, dispositivos de gestión de colas , contadores de tráfico, inventario RFID, gestión de efectivo, máquinas de autocobro, realidad aumentada, quioscos interactivos, etiquetado RFID, cadena de suministro RFID, señalización en estantes, estanterías digitales, estanterías inteligentes, displays transparentes, displays holográficos, espejos virtuales, probadores inteligentes, recomendadores de productos, señalización digital adaptable a la audiencia y dispositivos de conteo de flujo de visitantes para la optimización de la experiencia del cliente.
