# Retail lighting

- Propiedad del archivo: CONSTRUNARIO
- Formato: FIEBDC-3/2012
- Programa: Construnario Versión 3.30
- Fecha de los precios: 07/07/2017
- Divisa: EUR

**C1903HMY_045** Retail lighting
HMY Lighting Solutions gestiona proyectos de iluminación eficientes e innovadores. Además, ofrecemos diseńo de iluminación e instalación de sistemas. Por último, ofrecemos accesorios y productos de iluminación estándares y personalizados. Al tratar de atraer la atención de un consumidor, sólo tiene unos segundos para generar impacto, su fachada, escaparate e interiores deben facilitarlo. La iluminación eficaz es un factor clave para alcanzar este objetivo. La iluminación puede cualificar la experiencia de los consumidores en su sala de ventas y guiarlos hacia los productos. Nuestras versátiles soluciones de iluminación para el retail le permiten crear unas sensaciones íntimas, un ambiente amable y un entorno acogedor con la máxima eficacia luminosa. Diferentes estudios demuestran que el 70% de la decisión de compra se realiza entre la sala general de venta y los probadores, por este motivo es vital que los clientes encuentren una iluminación al detalle en los productos y en las áreas especificas de decisión de compra. Además de los sistemas de iluminación general y de detalle, ofrecemos sistemas de iluminación inteligente que proporcionan la luz adecuada para una mayor experiencia de compra de los clientes.
